# Grundschule Seelow - Neubau
Angebotsaufforderung (GAEB 90, DA83)
DV-Nummer: K-2021-1
Eröffnung: 09.04.26
Währung: EUR
Auftraggeber: Stadt Seelow, Küstriner Straße 61, 15306 Seelow,

## Ausstattung
Datum: 19.03.26

*Hinweis*
Bauherr für die geplante Baumaßnahme ist die Stadt
Seelow in
15306 Seelow, Küstriner Straße 61.
Sie ist Eigentümerin des Grundstückes 15306 Seelow,
Straße
der Jugend 7, Gemarkung Seelow /Flur 13/
Flurstück 338.
Auf dem Grundstück befinden sich der Gebäudekomplex der
Grundschule Seelow und befestigte Straßen
und Wege. Die Bestandsgebäude wurden Anfang der 1950er
Jahre errichtet und stehen unter
Denkmalschutz.
Die Bauerrschaft plant die Errichtung eines
Ergänzungsbaues
mit Verbinder am südlichen Giebel des
Gebäudekomplexes.
An den unmittelbaren Baustellenbereich grenzen die
öffentliche
Gemeindestraße, der Rad- und Fußweg.

Die Bauzeit für die Gesamtbaumaßnahme ist mit 18
Monaten
geplant.
Die Flächen für Lager und Baustelleneinrichtungen
stehen im
Baustellenbereich zur Verfügung. Die
Flächennutzungen auf dem Grundstück sind mit der
Bauherrschaft vor Baubeginn abzustimmen. Die
Lagerflächennutzungen und eigenen
Baustelleneinrichtungen
einschließlich aller technologisch erforderlichen
Maschinen und Geräte, wie Lastenaufzüge, Kraneinsätze,
usw.
sind durch den Bieter zu kalkulieren und in
die Einzelpreise einzurechnen. Temporäre
verkehrsrechtliche
Anträge und Genehmigungen obliegen dem
Bieter.

Für die Ausschreibung der Leistung "Ausstattung" sind
alle
relevanten Gestaltungselemente vor der Bestellung zur
Bestätigung vorzulegen.
Hierbei sind dem Angebot, je nach Position, die
entsprechenden
Kataloge, Broschüren und Muster der einzelnen
Materialien und
Produkte beizufügen, um eine fundierte Entscheidung zu
ermöglichen.
Die Auswahl und Abstimmung erfolgt in enger
Zusammenarbeit
mit dem Bauherrn und dem Architekturbüro, um
sicherzustellen,
dass alle Designvorgaben und Qualitätsanforderungen
erfüllt
werden.

### Titel 01 Mensa

**01.1 Klapptisch 140x70**
Klapptisch

Tischbreite: 140 cm
Tischhöhe: 72 cm
Tischtiefe: 70 cm
Tischplattendicke: 25 mm

Mittelsäulen-Untergestell mit Doppelrohr,
Seitenteile Rundrohr: 30/2 mm, einklappbar inkl.
Hartgummi-Stapelschoner.
Abgeschrägte Zarge unter der Tischplatte,

Gestell vercromt mit Kunststoff-Bodenschoner.

Tischplatte: hochabriebfest, mit stoßfester
Kunststoffkante

Stapelbarkeit: max. 16 St.
Anzahl Sitzplätze: 4

Farbe: weiß-hellgrau (nach Bemusterung)

Erdgeschoss, Raum: E.08

angebotenes Fabrikat: '.........'
Menge: 48,000 St

**01.2 Stapelstuhl, 4-Bein Gestell**
Stapelstuhl,
passend zu vorgenanntem Tisch,
geeignet zur temporären Reihenbestuhlung

Sitzschale tailliert, körpergerecht geformt,
umweltfreundlich lackiert mit Lack auf Wasserbasis,
Kanten weich gerundet,
Material (Schitzschale): Buche
verdeckt geschraubt

Sitzhöhe: 46 cm
Farbe: Buche natur

Stapelbarkeit: 8 Stk.

4-Bein Gestell, Rundrohr: 20/1,5 mm, verchromt,
mit Kunststoff-Gelenk-Bodenschoner

Vorlage Musterstuhl

Erdgeschoss, Raum: E.08

angebotenes Fabrikat: '.........'
Menge: 112,000 St

**01.3 Stapelstuhl, 4-Bein Gestell, farbig**
Stapelstuhl,
passend zu vorgenanntem Tisch
geeignet zur temporären Reihenbestuhlung

Sitzschale tailliert, körpergerecht geformt,
umweltfreundlich lackiert mit Lack auf Wasserbasis,
Kanten weich gerundet,
Material (Schitzschale): Buche
verdeckt geschraubt

Sitzhöhe: 46 cm
Farbe: Gras

Stapelbarkeit: 8 Stk.

4-Bein Gestell, Rundrohr: 20/1,5 mm, verchromt,
mit Kunststoff-Gelenk-Bodenschoner

Vorlage Musterstuhl

Erdgeschoss, Raum: E.08

angebotenes Fabrikat: '.........'
Menge: 72,000 St

**01.4 Stapelstuhl, 4-Bein Gestell, farbig**
Stapelstuhl,
passend zu vorgenanntem Tisch
geeignet zur temporären Reihenbestuhlung

Sitzschale tailliert, körpergerecht geformt,
umweltfreundlich lackiert mit Lack auf Wasserbasis,
Kanten weich gerundet,
Material (Schitzschale): Buche
verdeckt geschraubt

Sitzhöhe: 46 cm
Farbe: Honig

Stapelbarkeit: 8 Stk.

4-Bein Gestell, Rundrohr: 20/1,5 mm, verchromt,
mit Kunststoff-Gelenk-Bodenschoner

Vorlage Musterstuhl

Erdgeschoss, Raum: E.08

angebotenes Fabrikat: '.........'
Menge: 72,000 St

**01.5 Stapeltransporter für 4-Bein Stühle**
Stapeltransporter

Rahmengestell aus Rundrohr 30/2 mm,
mit 4 Lenkrollen, 2 feststellbar.

Breite: 67 cm
Höhe: 61 cm
Tiefe: 55 cm
Gewicht: 15 kg

Erdgeschoss, Raum: E.12

angebotenes Fabrikat: '.........'
Menge: 1,000 St

**01.6 Stapeltransporter für Klapptische**
Stapeltransporter für zuvor beschriebene Klapptische

Rahmengestell aus Rundrohr 30/2 mm,
mit 4 Lenkrollen, 2 feststellbar.

Stapelbarkeit: 10 Tische
Abmessung 174*91*68 cm

Erdgeschoss, Raum: E.12

angebotenes Fabrikat: '.........'
Menge: 1,000 St

**01.7 mobile Stellwand**
fahrbare Stellwand, (z.B. link up)
mehrere Stellwände können über magnetische
Verbindungsbeschläge verkettet werden.
Mehrere Stellwände können platzsparend ineinander
geschoben werden.
Rahmenbauweise mit einem rundumlaufenden Stahlrohr auf
einer Traverse,
Ausleger (Kufen) mit jeweils 2 gebremsten
Doppelrolleneinem
Füllelement aus pinfähiger Spanplatte mit
Stoffbespannung
(z. B. nexus grün)
Oberfläche nach Bemusterung durch den Bauherrn und dem
Architekten

Gesamtbreite: 102 cm
Gesamthöhe: 153 cm (mit Rollen)
Dicke: 32 cm (Kufen)

Erdgeschoss, Raum: E.08

angebotenes Fabrikat: '.........'
Menge: 8,000 St

**01.8 Mehrzweckmöbel**
Mehrzweckmöbel (z.B. shift+up)
Tisch-Bank-Podest für Präsentationen (Bühne)
multifunktional, stabil, robust
Elemente stapelbar
Gestell aus Rundstahlrohr mit rundumlaufender
Rechteckrohrzarge
Beine mit konischen Stapelgleitern, über Fedderstopfen
2-fach
fest aufeinander stapelbar
nebeneinander stehende Elementemit flexiblen
Drehverbindern
verkettbar
Platte aus Sperrholz, eine Seite mit rutschfester
Siebdruckstruktur als Lauffläche, Gegenseite mit
glatter
Oberfläche als Tisch-und Schreibfläche einsetzbar,
werkzeugfrei drehbar

Maße: 105,5 *85 *32 cm

inklusive Drehverbinder

Erdgeschoss, Raum: E.08
Menge: 8,000 St

### Titel 02 Unterrichtsräume

**02.1 Schülertisch**
Schülertisch
Gestell aus pulverbeschichtetem Stahlrohr mit
Mittelsäule auf
flach auslaufenden Kufen mit Kunststoff-Trittschutz.
Tischbeine aus Flachoval- und Quersteg aus
Rund-Stahlrohr
5-stufige Inbus- Rasterhöheneinstellung
Tischplatte aus Spanplatte mit Melaminharzbeschichtung
und PUR Sicherheitskante
Ablagesystem unter der Tischplatte: Drahtkorb
Mappenhaken beidseitig

Tischbreite: 120 cm
Tischhöhe: 58-72 cm einstellbar
Tischtiefe: 65 cm
Anzahl Sitzplätze: 2

Farbe: ähnlich RAL9002 grauweiß

Obergeschoss, Räume: 1.08, 1.09, 1.12, 1.13

angebotenes Fabrikat: '.........'
Menge: 60,000 St

**02.2 Schülerstuhl 43 cm**
Schülerstuhl stapelbar,

Sitz und Rücken körpergerecht geformt
C-Form Kufengestell

Kunststoff-Schale, mit Griffloch in der Rückenlehne,
verdeckte Sitzbefestigung

Stuhlbreite: 39 cm
Stuhlhöhe: 68 cm
Sitzhöhe: 43 cm
Stuhltiefe: 51 cm

Schale Material: Kunststoff-Schale
Farbe: gelb; Bemusterung

Bodenschoner mit Trittschutz

Vorlage: Musterstuhl

Obergeschoss, Räume: 1.08, 1.09, 1.12, 1.13

angebotenes Fabrikat: '.........'
Menge: 60,000 St

**02.3 Schülerstuhl 46 cm**
Schülerstuhl stapelbar

Sitz und Rücken körpergerecht geformt
C-Form Kufengestell

Kunststoff-Schale, mit Griffloch in der Rückenlehne,
verdeckte Sitzbefestigung

Stuhlbreite: 39 cm
Stuhlhöhe: 68 cm
Sitzhöhe: 46 cm
Stuhltiefe: 51 cm

Schale Material: Kunststoff-Schale
Farbe: hellgrün; Bemusterung

Bodenschoner mit Trittschutz

Vorlage: Musterstuhl

Obergeschoss, Räume: 1.08, 1.09, 1.12, 1.13

angebotenes Fabrikat: '.........'
Menge: 60,000 St

**02.4 Schiebetürenschrank 3 OH**
Schiebetürenschrank 3 OH
mit Sockel

Korpus aus Spanplatte mit Melaminharzbeschichtung

Höhe: 3 OH, 118 cm
Breite: 100 cm
Tiefe: ca. 40 cm
Anzahl verstellbare Böden: 1
Anzahl feste Böden: 1

Farbe: ähnlich RAL9002 grauweiß
Kanten: Multiplex

Obergeschoss, Räume: 1.08, 1.09, 1.12, 1.13

angebotenes Fabrikat: '.........'
Menge: 4,000 St

**02.5 Lehrertisch**
Lehrertisch

Tischplatte: Spanplatte, melaminharzbeschichtet,
hochabriebfest, PUR Sicherheitskante

Tischbreite: 130 cm
Tischhöhe: 76 cm
Tischtiefe: 65 cm

Unterbau: 3-seitige Blende mit Ablage und
abschließbarem
Unterschrank inkl. 1 Schublade oben und 1 Fachboden
hinter
Drehtür: 3-Schicht-Spanplatte mit Sicherheitsschloss

Gestell epoxidharzbeschichtet, mit
Kunststoff-Bodenschoner.

Farbe: ähnlich RAL9002 grauweiß

Obergeschoss, Räume: 1.08, 1.09, 1.12, 1.13

angebotenes Fabrikat: '.........'
Menge: 4,000 St

**02.6 Lehrerstuhl**
Lehrerstuhl

Vollpolstersitz und -rücken,
Sitzneigung und Sitztiefe verstellbar.

Stuhlbreite: 70 cm
Stuhlhöhe: 103-119 cm
Sitzhöhe: 47-60 cm
Stuhltiefe: 70 cm
Höhe Rückenlehne: 56 cm

Aluminium-Fußkreuz, poliert
Gaslifthöhenverstellung inkl. Sitztiefenfederung
Lastabhängig gebremste Sicherheitsrollen verhindern
ungewolltes Wegrollen

Obergeschoss, Räume: 1.08, 1.09, 1.12, 1.13

angebotenes Fabrikat: '.........'
Menge: 4,000 St

**02.7 Multifunktionstafelsystem mit Schienen**
Multifunktionstafelsystem mit ultraflachen (15 mm) und
leichtgängigen Wandschienen mit verdeckten Klemmrollen
zum
Festhalten von Papier

bestehend aus:
2 Schienen L= 300 mm
3 Tafeln: 100 x 100 cm, Tafel beidseitig nutzbar,
leicht
drehbar

Material nach der Absprache mit dem Bauherrn
1* Whiteboard (Stahlemaille)
1* grau/ Kreide (Stahlemaille)
1* Pinn (Stoff)

Farbe: Bemusterung

Obergeschoss, Räume: 1.08, 1.09, 1.12, 1.13

angebotenes Fabrikat: '.........'
Menge: 4,000 St

### Titel 03 Teilungsraum

**03.1 Lehrertisch**
Lehrertisch

Tischplatte: Spanplatte, melaminharzbeschichtet,
hochabriebfest, PUR Sicherheitskante

Tischbreite: 130 cm
Tischhöhe: 76 cm
Tischtiefe: 65 cm

Unterbau: 3-seitige Blende mit Ablage und
abschließbarem
Unterschrank inkl. 1 Schublade oben und 1 Fachboden
hinter
Drehtür: 3-Schicht-Spanplatte mit Sicherheitsschloss

Gestell epoxidharzbeschichtet, mit
Kunststoff-Bodenschoner.

Farbe: ähnlich RAL9002 grauweiß

Obergeschoss, Räume: 1.14

angebotenes Fabrikat: '.........'
Menge: 1,000 St

**03.2 Lehrerstuhl**
Lehrerstuhl

Vollpolstersitz und -rücken,
Sitzneigung und Sitztiefe verstellbar.

Stuhlbreite: 70 cm
Stuhlhöhe: 103-119 cm
Sitzhöhe: 47-60 cm
Stuhltiefe: 70 cm
Höhe Rückenlehne: 56 cm

Aluminium-Fußkreuz, poliert
Gaslifthöhenverstellung inkl. Sitztiefenfederung
Lastabhängig gebremste Sicherheitsrollen verhindern
ungewolltes Wegrollen

Obergeschoss, Räume: 1.14

angebotenes Fabrikat: '.........'
Menge: 1,000 St

**03.3 Fünfecktisch**
Fünfecktisch (Format 67)

mobil und stapelbar

Tischbreite: ca. 67,5 cm
Tischhöhe: 74 cm
Tischtiefe: ca. 62,5 cm

Tischplatte aus Spanplatte mit mit
Melaminharzbeschichtung
und stark gerundeter Sicherheitskante
Farbe: ähnlich RAL9002 grauweiß

Gestell: 4 Tischbeine, 1* Rolle
weißaluminium
Kunststoffbodengleiter

Obergeschoss, Raum: 1.14

angebotenes Fabrikat: '.........'
Menge: 12,000 St

**03.4 Wellentisch**
*** Bedarfsposition ohne GB
Wellentisch
mobil und stapelbar

Tischbreite: 120 cm
Tischhöhe: 58-72 cm
Tischtiefe: 65 cm
Anzahl Sitzplätze: 2
Farbe: ähnlich RAL9002 grauweißFünfecktisch (Format 67)

Tischplatte aus Spanplatte mit Melaminharzbeschichtung
und
stark gerundeter Sicherheitskante
Farbe: ähnlich RAL9002 grauweiß

Gestell: weißaluminium
3 Kunststoffbodengleiter

Obergeschoss, Raum: 1.14

angebotenes Fabrikat: '.........'
Menge: 8,000 St

**03.5 Schülerstuhl**
Schülerstuhl stapelbar,

Sitz und Rücken körpergerecht geformt
C-Form Kufengestell

Kunststoff-Schale, mit Griffloch in der Rückenlehne,
verdeckte Sitzbefestigung

Stuhlbreite: 39 cm
Stuhlhöhe: 68 cm
Sitzhöhe: 43 cm
Stuhltiefe: 51 cm

Schale Material: Kunststoff-Schale
Farbe: gelb und grün; Bemusterung

Bodenschoner mit Trittschutz

Vorlage: Musterstuhl

Obergeschoss, Raum: 1.14

angebotenes Fabrikat: '.........'
Menge: 12,000 St

**03.6 Regal für Eigentumskästen**
Regal für Eigentumskästen

Korpus aus Spanplatte mit Melaminharzbeschichtung
mit Sockel

2 Trennwände
inklusive Schienensystem für Kunststoffkästen
2* H= 15 cm, 6 Stück übereinander
1* H=7,5 cm, 12 Stück übereinander

Höhe: 122 cm, 3 OH
Breite: 120 cm
Tiefe: 58 cm

Farbe: ähnlich RAL9002 grauweiß oder Ahorn
Kanten: Multiplex

Obergeschoss, Raum: 1.14

angebotenes Fabrikat: '.........'
Menge: 4,000 St

**03.7 fahrbarer Aufbewahrungsschrank**
*** Bedarfsposition ohne GB
fahrbarer Aufbewahrungsschrank für Eigentumskästen,
offen

Korpus aus Spanplatte mit Melaminharzbeschichtung,
maximale Zuladung 75 kg/m²
mit feststellbaren 75 mm Designrollen

1 Trennwand
inklusive Schienensystem für Kunststoffkästen
2* H= 15 cm, 4 Stück übereinander

Höhe: 88,2 cm, 2 OH
Breite: 71 cm
Tiefe: 42,5 cm

Farbe: ähnlich RAL9002 grauweiß
Kanten: Multiplex

Obergeschoss, Raum: 1.14

angebotenes Fabrikat: '.........'
Menge: 1,000 St

**03.8 stabile Materialbox H= 15 cm**
stabile Materialbox
aus bruchsicherem, schlagfestem Kunststoff
Einsicht durch Ausschnitt in der Frontseite
stabil & belastbar dank seitlicher Kufen
gerippte Unterseite für weniger Reibung

Breite:  31.2 cm
Höhe:  15 cm
Länge:  42.7 cm
Material:  Polypropylen

Farbe: hellgrün, hellblau, transparent
Nach Wahl des Auftragebers

angebotenes Fabrikat: '.........'
Menge: 48,000 St

**03.9 stabile Materialbox H= 7,5 cm**
stabile Materialbox
aus bruchsicherem, schlagfestem Kunststoff
Einsicht durch Ausschnitt in der Frontseite
stabil & belastbar dank seitlicher Kufen
gerippte Unterseite für weniger Reibung

Breite:  31.2 cm
Höhe:  7.5 cm
Länge:  42.7 cm
Material:  Polypropylen

Farbe: hellgrün, blau, transparent
Nach Wahl des Auftragebers

angebotenes Fabrikat: '.........'
Menge: 48,000 St

**03.10 Sitzhocker rund**
Sitzhocker
universell einsetzbarer Hocker,
stabiler, festverpresster Styroporkern,
langlebiger und hochwertiger Kunstlederbezug
nicht brennbar, UV-beständig, kältebruchresistent,
antistatisch,
fleckenabweisend und einfach abwischbar.

Produktmerkmale:
Maße: ca. Ø 35-40 × H 45 cm
Bezug: Profi Clean Kunstleder
Kern: Fester Styroporkern für stabile Form
Eigenschaften: Abwischbar, UV-beständig, antistatisch,
schwer
entflammbar
Füße: 4 Kunststoffgleiter
Gewicht: ca. 2,2 kg

Farbe: grün, gelb (nach Bemusterung)

Obergeschoss, Raum: 1.14

angebotenes Fabrikat: '.........'
Menge: 3,000 St

### Titel 04 Vorbereitungsraum

**04.1 Drehtürenschrank 6 OH, 120x58x222**
Drehtürenschrank Spanplatte mit Melaminharzbeschichtung

Ordnerhöhe: 6 OH
Breite: 120 cm
Gesamthöhe: 222 cm
Tiefe: 58 cm
Anzahl verstellbare Böden: 4
Anzahl feste Böden: 1

Farbe: ähnlich RAL9002 grauweiß
Kanten: Multiplex

Türen abschließbar (Sicherheitsschloss mit
Wechselzylinder)
Türgriff: chrom matt

Farbe: ähnlich RAL9002 grauweiß
Kanten: Multiplex

Aufmaß vor Ort, Bestellung nach Freigabe

Obergeschoss, Raum: 1.15

angebotenes Fabrikat: '.........'
Menge: 2,000 St

**04.2 Regal 5 OH, 100x 42,5x 222**
offenes Regal aus Spanplatte mit
Melaminharzbeschichtung

Ordnerhöhe: 6 OH
Breite: 100 cm
Gesamthöhe: 222 cm
Tiefe: 42,5 cm
Anzahl verstellbare Böden: 3
Anzahl feste Böden: 1

Farbe: ähnlich RAL9002 grauweiß
Kanten: Multiplex

Aufmaß vor Ort, Bestellung nach Freigabe

Obergeschoss, Raum: 1.15

angebotenes Fabrikat: '.........'
Menge: 5,000 St

**04.3 Sideboard 2 OH, 80x 42,5x 82,5**
Sideboard als Schiebetürenschrank 2 OH
mit Sockel

Korpus aus Spanplatte mit Melaminharzbeschichtung

Höhe: 2 OH, 82,5 cm
Breite: 80 cm
Tiefe: ca. 42,5 cm
Anzahl verstellbare Böden: 1
Anzahl feste Böden: 1

Farbe: ähnlich RAL9002 grauweiß
Kanten: Multiplex

Aufmaß vor Ort, Bestellung nach Freigabe
Obergeschoss, Raum: 1.15

angebotenes Fabrikat: '.........'
Menge: 1,000 St

**04.4 Tisch 140x70**
Tisch rechteckig
mit Rundrohrbeinen, umlaufende Rechteckrohrzarge,
Tischbeine aus Rund- Stahlrohr, Bodenausgleichschrauben

Tischplatte aus Spanplatte mit Melaminharzbeschichtung
und
PUR Sicherheitskante
Tischbreite: 140 cm
Tischhöhe: 72 cm
Tischtiefe: 70 cm

Kunststoff-Bodenschoner mit Niveauausgleich.

Form: rechteckig
Farbe: hellgrau (nach Bemusterung)

Obergeschoss, Raum: 1.15

angebotenes Fabrikat: '.........'
Menge: 1,000 St

**04.5 Stapelstuhl, 4-Bein Gestell**
Stapelstuhl

Sitzschale tailliert, körpergerecht geformt,
umweltfreundlich lackiert mit Lack auf Wasserbasis,
Kanten weich gerundet,
Material (Schitzschale): Buche
verdeckt geschraubt

Sitzhöhe: 46 cm
Farbe: Buche natur

Stapelbarkeit: 8 Stk.

4-Bein Gestell, Rundrohr: 20/1,5 mm, verchromt,
mit Kunststoff-Gelenk-Bodenschoner

angebotenes Fabrikat: '.........'
Menge: 2,000 St

### Titel 05 Büro Schulsozialarbeiter

**05.1 Lehrertisch**
Lehrertisch

Tischplatte: Spanplatte, melaminharzbeschichtet,
hochabriebfest, PUR Sicherheitskante

Tischbreite: 130 cm
Tischhöhe: 76 cm
Tischtiefe: 65 cm

Unterbau: 3-seitige Blende mit Ablage und
abschließbarem
Unterschrank inkl. 1 Schublade oben und 1 Fachboden
hinter
Drehtür: 3-Schicht-Spanplatte mit Sicherheitsschloss

Gestell epoxidharzbeschichtet, mit
Kunststoff-Bodenschoner.

Farbe: ähnlich RAL9002 grauweiß

Obergeschoss, Räume: 111

angebotenes Fabrikat: '.........'
Menge: 1,000 St

**05.2 Lehrerstuhl**
Lehrerstuhl

Vollpolstersitz und -rücken,
Sitzneigung und Sitztiefe verstellbar.

Stuhlbreite: 70 cm
Stuhlhöhe: 103-119 cm
Sitzhöhe: 47-60 cm
Stuhltiefe: 70 cm
Höhe Rückenlehne: 56 cm

Aluminium-Fußkreuz, poliert
Gaslifthöhenverstellung inkl. Sitztiefenfederung
Lastabhängig gebremste Sicherheitsrollen verhindern
ungewolltes Wegrollen

Obergeschoss, Räume: 1.11

angebotenes Fabrikat: '.........'
Menge: 1,000 St

**05.3 Sideboard 2 OH, 120 x 42,5x 82,5**
Sideboard als Schiebetürenschrank 2 OH
mit Sockel

Korpus aus Spanplatte mit Melaminharzbeschichtung

Höhe: 2 OH, 82,5 cm
Breite: 120 cm
Tiefe: ca. 42,5 cm
Anzahl verstellbare Böden: 1
Anzahl feste Böden: 1

Farbe: ähnlich RAL9002 grauweiß
Kanten: Multiplex

Aufmaß vor Ort, Bestellung nach Freigabe
Obergeschoss, Raum: 1.11

angebotenes Fabrikat: '.........'
Menge: 2,000 St

**05.4 Tisch-Sitz-Kombination, rechteckig, 12 Hocker**
klappbarer Tisch mit ink. Hocker

Breite: 305 cm
Höhe: 66 cm
Materialstärke: 18 mm
Tiefe:  151 cm

Material Tischplatte: melaminharzbeschichtete
Oberfläche,
abgerundete ABS-Kante

Farbe: nach Bemusterung
Anzahl Sitze: 12

Lieferung erfolgt komplett montiert

Obergeschoss, Raum: 1.11

angebotenes Fabrikat: '.........'
Menge: 1,000 St

### Titel 07 Flure

**07.1 Schultaschenschrank 3*2 Fächer**
Schultaschenschrank 3*2 Fächer

Höhe: 165 cm
Breite: 107 cm
Tiefe: 50 cm

Konstruktion:
stabile Konstruktion aus Qualitäts-Stahlblech
abgerundete Ecken und Kanten
glatte, leicht zu reinigende Oberflächen
nicht brennbar
inklusive Wandbefestigung
extrem stabiles Stahlblechgehäuse
Sockel & Boden aus verzinktem Feinblech
integrierte Höhenversteller
robuster Türstopper Anschlag der Türen rechts

Maße: Türöffnung B 28,5 cm,
Fachmaße: B 34,8 x T 47 cm,
kleines Fach H 18 cm,
großes Fach H 56,5 cm.

Schließsystem (nach der Absprache mit dem Bauherrn)
Korpusfarbe: grau (nach der Absprache mit dem Bauherrn)
Türfarben: nach Farbkonzept
Türen mit Perforationen zur Luftzirkulation

Obergeschoss Flur: in 5 Gruppen

angebotenes Fabrikat: '.........'
Menge: 23,000 St

**07.2 Zulage für individuelle Farbgestaltung der Türen**
Menge: 138,000 St

**07.3 Schultaschenregal**
Schultaschenregal mit Sockel,
für jeweils 5 Schulmappen nebeneinander je Fach
3 Fächer übereinander
(Schulmappe ca. 44*30*23cm)

Korpus aus Spanplatte mit Melaminharzbeschichtung
Wandbefestigung

Breite: 100 cm
Gesamthöhe: ca. 161 cm
Tiefe: 42,5 cm

Anzahl feste Böden: 2
Farbe: ähnlich RAL9002 grauweiß, o. Ahorn
Kanten: Multiplex

Erdgeschoss, Flur E.03

angebotenes Fabrikat: '.........'
Menge: 3,000 St

**07.4 Wandboard mit Garderobe**
Wandboard mit Garderobe,
bestehend aus 3 Wandpaneelen neneneinander unsichtbar
an
der Wand befestigt aus 19 mm Spanplatte

190*120 cm grün HPL FM 8245
175*120 cm Ahorn Holzoptik
160*120 cm gelb HPL 1485, ähnlich RAL 1018

mit jeweils einer Sicherheitsgarderobenleiste 1,10 m
lang;
Aluminiumblende 45 mm silber eloxiert
jeweils 2 Kunststoffabschlusskanten schwarz
jeweils 8 Dreifachhaken nach hinten zeigend (a=12 cm)

Breite gesamt: 360 cm
(siehe Detailzeichnung)

Erdgeschoss Flur E.03

angebotenes Fabrikat Hakenleiste: '.........'
Menge: 1,000 St

**07.5 Sitzbank wandbefestigt**
Sitzbank wandbefestigt,
als Wangenbank mit 2 Aussteifungstraversen,
Wangen mit Kunsstoffgleitern

38 mm Spanplatte (alternativ Buche Schichtholz)
erhöhte Stabilität erforderlich

Länge: 120 cm
Tiefe:  35 cm
Höhe:  46 cm

(siehe Detailzeichnung)

Erdgeschoss Flur E.03
Menge: 3,000 St

**07.6 Sitzbank Ecklösung wandbefestigt**
Sitzbank wandbefestigt, in Wandnische,
mit 2 Ecken
individuelle Anfertigung aus 5 Teilen
als Wangenbank mit 2 Aussteifungstraversen,
Wangen mit Kunsstoffgleitern

38 mm Spanplatte (alternativ Buche Schichtholz)
erhöhte Stabilität erforderlich

Unterbau Heizkörper!

Länge: 65 cm + 3* 110 cm + 100 cm
 ingesamt 495 cm
Tiefe:  35 cm
Höhe:  46 cm

(siehe Zeichnung)

Erdgeschoss Flur E1.01
Menge: 1,000 St

USt %: 19,00
